# Equip aigua-aigua, bomba de calor geotèrmica, per a producció d'A.C.S. i calefacció

- Propietat de l'arxiu: CYPE Ingenieros S.A.
- Format: FIEBDC-3/2016
- Programa: Generador de preus de la construcció. CYPE Ingenieros, S.A.
- Data: 17/06/2024
- Divisa: EUR
- Costos indirectes: 3 %
- IVA: 21 %

## Z Rehabilitació energètica

### ZC Calefacció, climatització i A.C.S.

#### ZCV Unitats centralitzades de climatització

**ZCV202** U Equip aigua-aigua, bomba de calor geotèrmica, per a producció d'A.C.S. i calefacció.
Rehabilitació energètica d'edifici mitjançant la col·locació, en substitució d'equip existent, d'equip aigua-aigua, bomba de calor geotèrmica, per a producció d'A.C.S. i calefacció, format per bomba de calor geotèrmica, aigua-aigua, per a calefacció, per a gas refrigerant R-410A, alimentació trifàsica a 400 V, potència calorífica regulable entre 1,3 i 11 kW, COP 4,5, dimensions 1060x600x710 mm, potència sonora 44 dBA, pes 184 kg, amb compressor scroll amb tecnologia Inverter Copeland amb motor elèctric d'imants permanents, control Micro PC Carel, bombes de circulació Wilo de velocitat variable i alta eficiència (classe energètica A), vàlvula d'expansió electrònica Carel, bescanviadors de plaques Alfa Laval, vas d'expansió de 8 l, grup de seguretat i kit d'aïllament acústic integral, amb possibilitat de connectar en cascada fins a 3 unitats i amb possibilitat de gestionar fins a 4 grups d'impulsió, per a un circuit directe i tres circuits amb vàlvula mescladora, amb dues sondes d'immersió i sonda de temperatura exterior i interacumulador d'A.C.S. d'acer inoxidable AISI 316, de 1500 litres de capacitat. Totalment muntada, connexionada i engegada per l'empresa instal·ladora per a la comprovació del seu correcte funcionament.
Inclou: Replanteig de la unitat. Col·locació i fixació de la unitat i els seus accessoris. Connexionat amb les xarxes de conducció d'aigua i elèctrica i de recollida de condensats. Posada en marxa.
Criteri d'amidament de projecte: Nombre d'unitats previstes, segons documentació gràfica de Projecte.
Criteri de mesura d'obra: Es mesurarà el nombre d'unitats realment executades segons especificacions de Projecte.

| Codi | Ut | Descripció | Rendiment | Preu | Import |
|---|---|---|---|---|---|
| mt42eco040aeb | U | Bomba de calor geotèrmica, aigua-aigua, per a calefacció, per a gas refrigerant R-410A, alimentació trifàsica a 400 V, potència calorífica regulable entre 1,3 i 11 kW, COP 4,5, dimensions 1060x600x710 mm, potència sonora 44 dBA, pes 184 kg, amb compressor scroll amb tecnologia Inverter Copeland amb motor elèctric d'imants permanents, control Micro PC Carel, bombes de circulació Wilo de velocitat variable i alta eficiència (classe energètica A), vàlvula d'expansió electrònica Carel, bescanviadors de plaques Alfa Laval, vas d'expansió de 8 l, grup de seguretat i kit d'aïllament acústic integral, amb possibilitat de connectar en cascada fins a 3 unitats i amb possibilitat de gestionar fins a 4 grups d'impulsió, per a un circuit directe i tres circuits amb vàlvula mescladora, amb dues sondes d'immersió i sonda de temperatura exterior. (material) | 1 | 8560.5 | 8560.500 |
| mt37www060f | U | Filtre retenidor de residus de llautó, amb tamís d'acer inoxidable amb perforacions de 0,5 mm de diàmetre, amb rosca de 1 1/4", per a una pressió màxima de treball de 16 bar i una temperatura màxima de 110°C. (material) | 2 | 18.67 | 37.340 |
| mt42www050 | U | Termòmetre bimetàl·lic, diàmetre d'esfera de 100 mm, amb presa vertical, amb beina de 1/2", escala de temperatura de 0 a 120°C. (material) | 1 | 54.7 | 54.700 |
| mt37www050e | U | Maneguet antivibració, de goma, amb rosca de 1 1/4", per a una pressió màxima de treball de 10 bar. (material) | 4 | 37.17 | 148.680 |
| mt37www050c | U | Maneguet antivibració, de goma, amb rosca de 1", per a una pressió màxima de treball de 10 bar. (material) | 2 | 24.69 | 49.380 |
| mt37sve010e | U | Vàlvula d'esfera de llautó niquelat per roscar de 1 1/4". (material) | 4 | 16.78 | 67.120 |
| mt37sve010d | U | Vàlvula d'esfera de llautó niquelat per roscar de 1". (material) | 4 | 12.15 | 48.600 |
| mt42eco100gl | U | Interacumulador d'A.C.S. d'acer inoxidable AISI 316, de 1500 litres de capacitat, de 1280 mm de diàmetre exterior, 2331 mm d'altura total, 8 bar de pressió de treball, amb serpentí espiral corrugat flexible de 8,3 m² de superfície d'intercanvi, aïllament tèrmic d'escuma rígida de poliuretà injectat lliure de HCFC i acabat exterior amb revestiment de PVC semirígid. (material) | 1 | 10608 | 10608.000 |
| mo005 | h | Oficial 1ª instal·lador de climatització. (mà d'obra) | 0.653 | 29.34 | 19.159 |
| mo104 | h | Ajudant instal·lador de climatització. (mà d'obra) | 0.653 | 25.25 | 16.488 |
| % | % | Costos directes complementaris | 2 % | 19609.967 | 392.199 |
|  |  | Costos directes |  |  | 20002.166 |

## Recursos

**mt42eco040aeb** U Bomba de calor geotèrmica
Dades tècniques: Cost energètic 8039.878 MJ; Emissió de CO2 472.848 kg
Residus:
- embalatge: re150101 Envasos de paper i cartró. (component de residu); rendiment 3.035 kg; Codi LER 15 01 01; Massa de l'element 1 kg; Volum 0.001333 m3
- embalatge: re170201 Fusta. (component de residu); rendiment 0.712 kg; Codi LER 17 02 01; Massa de l'element 1 kg; Volum 0.000909 m3

**mt37www060f** U Filtre retenidor de residus de llautó
Dades tècniques: Cost energètic 860.723 MJ; Emissió de CO2 61.001 kg
Residus:
- embalatge: re150101 Envasos de paper i cartró; rendiment 0.072 kg

**mt37www050e** U Maneguet antivibració, de goma, amb rosca de 1 1/4", per a una pressió màxima de treball de 10 bar
Dades tècniques: Cost energètic 185.212 MJ; Emissió de CO2 16.468 kg
Residus:
- embalatge: re150101 Envasos de paper i cartró; rendiment 0.072 kg

**mt37www050c** U Maneguet antivibració, de goma, amb rosca de 1", per a una pressió màxima de treball de 10 bar
Dades tècniques: Cost energètic 156.178 MJ; Emissió de CO2 13.896 kg
Residus:
- embalatge: re150101 Envasos de paper i cartró; rendiment 0.072 kg

**mt37sve010e** U Vàlvula d'esfera de llautó niquelat per roscar de 1 1/4"
Dades tècniques: Cost energètic 1282.649 MJ; Emissió de CO2 86.201 kg
Residus:
- embalatge: re150101 Envasos de paper i cartró; rendiment 0.072 kg

**mt37sve010d** U Vàlvula d'esfera de llautó niquelat per roscar de 1"
Dades tècniques: Cost energètic 843.399 MJ; Emissió de CO2 56.701 kg
Residus:
- embalatge: re150101 Envasos de paper i cartró; rendiment 0.072 kg

**mt42eco100gl** U Interacumulador d'A.C.S. d'acer inoxidable AISI 316
Dades tècniques: Cost energètic 20785.407 MJ; Emissió de CO2 1865.218 kg
Residus:
- embalatge: re150101 Envasos de paper i cartró; rendiment 3.263 kg
- embalatge: re170201 Fusta; rendiment 0.74 kg
