# Rehabilitació energètica de coberta inclinada sobre espai no habitable, amb aïllament tèrmic per l'interior. Sistema "ISOVER"

- Propietat de l'arxiu: CYPE Ingenieros S.A.
- Format: FIEBDC-3/2016
- Programa: Generador de preus de la construcció. CYPE Ingenieros, S.A.
- Data: 17/06/2024
- Divisa: EUR
- Costos indirectes: 3 %
- IVA: 21 %

## Z Rehabilitació energètica

### ZH Tancaments horitzontals: addició d'aïllament tèrmic

#### ZHB Sistemes d'aïllament per l'interior de coberta inclinada, sobre espai no habitable

**ZHB020** m² Rehabilitació energètica de coberta inclinada sobre espai no habitable, amb aïllament tèrmic per l'interior. Sistema "ISOVER".
Rehabilitació energètica de coberta inclinada sobre espai no habitable, amb aïllament tèrmic per l'interior. Sistema "ISOVER" format per: manta lleugera de llana de vidre, IBR Velo "ISOVER", revestida per una de les seves cares amb un vel de vidre que augmenta la seva resistència a tracció, de 80 mm d'espessor, segons UNE-EN 13162, resistència tèrmica 1,75 m²K/W, conductivitat tèrmica 0,044 W/(mK). Inclús cinta autoadhesiva per a segellat de junts.
Inclou: Neteja del supradós del sostre. Tall, ajustament i fixació de l'aïllament.
Criteri d'amidament de projecte: Superfície mesurada segons documentació gràfica de Projecte.
Criteri de mesura d'obra: Es mesurarà la superfície realment executada segons especificacions de Projecte.

| Codi | Ut | Descripció | Rendiment | Preu | Import |
|---|---|---|---|---|---|
| mt16lvi010abd | m² | Manta lleugera de llana de vidre, IBR Velo "ISOVER", revestida per una de les seves cares amb un vel de vidre que augmenta la seva resistència a tracció, de 80 mm d'espessor, segons UNE-EN 13162, resistència tèrmica 1,75 m²K/W, conductivitat tèrmica 0,044 W/(mK), Euroclasse A1 de reacció al foc segons UNE-EN 13501-1, capacitat d'absorció d'aigua a curt termini <=1 kg/m² i factor de resistència a la difusió del vapor d'aigua 1. (material) | 1.1 | 4.65 | 5.115 |
| mt16aaa030 | m | Cinta autoadhesiva per closa de juntes. (material) | 1 | 0.3 | 0.300 |
| mo054 | h | Oficial 1ª muntador d'aïllaments. (mà d'obra) | 0.098 | 29.34 | 2.875 |
| mo101 | h | Ajudant muntador d'aïllaments. (mà d'obra) | 0.098 | 25.28 | 2.477 |
| % | % | Costos directes complementaris | 2 % | 10.767 | 0.215 |
|  |  | Costos directes |  |  | 10.982 |

Residus:
- col·locació: mt16lvi010abd; factor de residu 0.048
- col·locació: mt16aaa030 Cinta autoadhesiva per closa de juntes; factor de residu 0.07

## Recursos

**mt16lvi010abd** m² Manta lleugera de llana de vidre
Dades tècniques: Cost energètic 127.381 MJ; Emissió de CO2 6.227 kg; Codi LER 17 06 04; Massa de l'element 3.2 kg; Volum 0.005333 m3
Residus:
- embalatge: re170203 Plàstic. (component de residu); rendiment 0.024 kg; Codi LER 17 02 03; Massa de l'element 1 kg; Volum 0.001667 m3

**mt16aaa030** m Cinta autoadhesiva per closa de juntes
Dades tècniques: Cost energètic 0.339 MJ; Emissió de CO2 0.017 kg; Codi LER 17 06 04; Massa de l'element 0.0025 kg; Volum 0.000004 m3
Residus:
- embalatge: re170203 Plàstic; rendiment 0.001 kg
