# Sistema "ROCKWOOL" d'aïllament tèrmic de forjat amb paviment existent

- Propietat de l'arxiu: CYPE Ingenieros S.A.
- Format: FIEBDC-3/2016
- Programa: Generador de preus de la construcció. CYPE Ingenieros, S.A.
- Data: 06/06/2025
- Divisa: EUR
- Costos indirectes: 3 %
- IVA: 21 %

## Z Rehabilitació energètica

### ZH Tancaments horitzontals: addició d'aïllament tèrmic

#### ZHS Sistemes d'aïllament per l'interior, sobre forjat o solera

**ZHS130** m² Sistema "ROCKWOOL" d'aïllament tèrmic de forjat amb paviment existent.
Rehabilitació energètica de forjat, mitjançant el sistema "ROCKWOOL" d'aïllament tèrmic per la cara superior del paviment existent, format per panell rígid de llana de roca volcànica Rocksol 525 "ROCKWOOL", segons UNE-EN 13162, no revestit, de 15 mm d'espessor, resistència tèrmica 0,35 m²K/W, conductivitat tèrmica 0,038 W/(mK); film de polietilè de baixa densitat (LDPE) de 0,2 mm de gruix; capa d'anivellació de 40 mm d'espessor, de morter autoanivellant, CT - C10 - F3 segons UNE-EN 13813, abocat amb mescladora-bombejadora; i paviment de rajoles ceràmiques de gres esmaltat, de 25x25 cm, 8 €/m², capacitat d'absorció d'aigua E<3%, grup BIb, segons UNE-EN 14411, amb resistència al lliscament Rd<=15 segons UNE-EN 16165 i lliscabilitat classe 0 segons CTE, rebudes amb adhesiu cimentós d'ús exclusiu per a interiors, Ci sense cap característica addicional, color gris i rejuntades amb morter de junts cimentós millorat, amb absorció d'aigua reduïda i resistència elevada a l'abrasió tipus CG 2 W A, color blanc, per junts de 2 a 15 mm. Inclús, preparació de la superfície suport, talls de l'aïllant, replanteig i marcat dels nivells d'acabat mitjançant la utilització d'indicadors de nivell, col·locació de banda d'aïllament perimetral, envoltant els elements verticals i en els junts estructurals, segellat de juntes de la barrera de vapor amb cinta adhesiva, reglejat del morter després de l'abocament per a aconseguir l'assentament d'aquest i l'eliminació de les bombolles d'aire que pogués haver-hi, formació de junts de retracció, curat, replanteig de les rajoles, talls, talls, eliminació del material sobrant del rejuntat i neteja final del paviment.
Inclou: Neteja i preparació de la superfície suport. Preparació de l'aïllament. Col·locació de l'aïllament sobre la superfície suport. Col·locació de la barrera de vapor. Replanteig i marcat de nivells. Preparació de les juntes perimetrals de dilatació. Estès del morter mitjançant bombament. Reglejat del morter. Formació de juntes de retracció. Cura del morter. Neteja i comprovació de la superfície suport. Replanteig dels nivells d'acabat. Replanteig de la disposició de les peces i junts de moviment. Aplicació de l'adhesiu. Col·locació de les rajoles a punta de paleta. Formació de junts de partició, perimetrals i estructurals. Rejuntat. Eliminació i neteja del material sobrant. Neteja final del paviment.
Criteri d'amidament de projecte: Superfície mesurada segons documentació gràfica de Projecte.
Criteri de mesura d'obra: Es mesurarà la superfície realment executada segons especificacions de Projecte.

| Codi | Ut | Descripció | Rendiment | Preu |
|---|---|---|---|---|
| mt16lrw040a | m² | Panell rígid de llana de roca volcànica Rocksol 525 "ROCKWOOL", segons UNE-EN 13162, no revestit, de 15 mm d'espessor, resistència tèrmica 0,35 m²K/W, conductivitat tèrmica 0,038 W/(mK), Euroclasse A1 de reacció al foc segons UNE-EN 13501-1, densitat 150 kg/m³, calor específic 840 J/kgK i factor de resistència a la difusió del vapor d'aigua 1,3. (material) | 1.2 | 10.5 |
| mt15var010c | m² | Barrera de vapor de film de polietilè de baixa densitat (LDPE), de 0,2 mm d'espessor i 200 g/m² de massa superficial. (material) | 1.1 | 0.6 |
| mt16aaa030 | m | Cinta autoadhesiva per closa de juntes. (material) | 0.25 | 0.3 |
| mt09mal010a | m³ | Morter autoanivellant, CT - C10 - F3 segons UNE-EN 13813, a base de ciment, per a espessors de 4 a 10 cm, utilitzat en anivellació de paviments. (material) | 0.04 | 64.99 |
| mt09mcr021a | kg | Adhesiu cimentós d'ús exclusiu per a interiors, Ci, color gris. (material) | 3 | 0.22 |
| mt18bde020ff800 | m² |  | 1.05 |  |
| mt09mcp020bB | kg | Morter de junts cimentós millorat, amb absorció d'aigua reduïda i resistència elevada a l'abrasió, tipus CG2 W A, segons UNE-EN 13888, color blanc, per junts de 2 a 15 mm, a base de ciment d'alta resistència, àrids seleccionats, additius especials i pigments, amb efecte antifloridura, antiverdet i preventiu de les eflorescències, hidrorepel·lent, especial per a rejuntat de tot tipus de peces ceràmiques i pedres naturals en zones de proliferació de microorganismes. (material) | 0.04 | 1.7 |
| mq06pym010 |  |  | 0.015 |  |
| mo020 |  |  | 0.105 |  |
| mo113 |  |  | 0.069 |  |
| mo023 |  |  | 0.524 |  |
| mo061 |  |  | 0.262 |  |
| mo054 |  |  | 0.131 |  |
| mo101 |  |  | 0.131 |  |
| % |  |  | 2 % |  |

Residus:
- col·locació: mt16lrw040a; factor de residu 0.0492
- col·locació: mt15var010c Barrera de vapor de film de polietilè de baixa densitat (LDPE), de 0,2 mm d'espessor i 200 g/m² de massa superficial; factor de residu 0.06
- col·locació: mt16aaa030 Cinta autoadhesiva per closa de juntes; factor de residu 0.07
- col·locació: mt09mal010a; factor de residu 0.0072
- col·locació: mt09mcr021a Adhesiu cimentós d'ús exclusiu per a interiors, Ci, color gris; factor de residu 0.07
- col·locació: mt18bde020ff800; factor de residu 0.0374205
- col·locació: mt09mcp020bB; factor de residu 0.07

## Recursos

**mt16lrw040a** m² Panell rígid de llana de roca volcànica Rocksol 525 "ROCKWOOL"
Dades tècniques: Cost energètic 33.476 MJ; Emissió de CO2 2.068 kg; Codi LER 17 06 04; Massa de l'element 2.25 kg; Volum 0.00375 m3
Residus:
- embalatge: re170203 Plàstic. (component de residu); rendiment 0.028 kg; Codi LER 17 02 03; Massa de l'element 1 kg; Volum 0.001667 m3

**mt15var010c** m² Barrera de vapor de film de polietilè de baixa densitat (LDPE), de 0,2 mm d'espessor i 200 g/m² de massa superficial
Dades tècniques: Cost energètic 27.540 MJ; Emissió de CO2 1.010 kg; Codi LER 17 06 04; Massa de l'element 0.184 kg; Volum 0.000307 m3
Residus:
- embalatge: re170203 Plàstic; rendiment 0.024 kg

**mt16aaa030** m Cinta autoadhesiva per closa de juntes
Dades tècniques: Cost energètic 0.339 MJ; Emissió de CO2 0.017 kg; Codi LER 17 06 04; Massa de l'element 0.0025 kg; Volum 0.000004 m3
Residus:
- embalatge: re170203 Plàstic; rendiment 0.001 kg

**mt09mal010a** m³ Morter autoanivellant
Dades tècniques: Cost energètic 1974.000 MJ; Emissió de CO2 189.000 kg; Codi LER 17 01 01; Massa de l'element 2100 kg; Volum 1.4 m3

**mt09mcr021a** kg Adhesiu cimentós d'ús exclusiu per a interiors, Ci, color gris
Dades tècniques: Cost energètic 3.871 MJ; Emissió de CO2 0.344 kg; Codi LER 17 09 04; Massa de l'element 1 kg; Volum 0.000667 m3
Residus:
- embalatge: re170203 Plàstic; rendiment 0.003 kg

**mt09mcp020bB** kg Morter de junts cimentós millorat
Dades tècniques: Cost energètic 7.725 MJ; Emissió de CO2 0.576 kg; Codi LER 17 09 04; Massa de l'element 1 kg; Volum 0.000667 m3
Residus:
- embalatge: re150101 Envasos de paper i cartró. (component de residu); rendiment 0.02 kg; Codi LER 15 01 01; Massa de l'element 1 kg; Volum 0.001333 m3
- embalatge: re170201 Fusta. (component de residu); rendiment 0.005 kg; Codi LER 17 02 01; Massa de l'element 1 kg; Volum 0.000909 m3
- embalatge: re170203 Plàstic; rendiment 0.008 kg

## Altres textos de l'arxiu
- Rajola ceràmica de gres esmaltat, 25x25 cm, 8,00€/m², capacitat d'absorció d'aigua 3%<=E<6%, grup BIIa, segons UNE-EN 14411, resistència al lliscament 35
