# Substitució de lluminària per lluminària amb llum LED

- Propietat de l'arxiu: CYPE Ingenieros S.A.
- Format: FIEBDC-3/2016
- Programa: Generador de preus de la construcció. CYPE Ingenieros, S.A.
- Data: 17/06/2024
- Divisa: EUR
- Costos indirectes: 3 %
- IVA: 21 %

## Z Rehabilitació energètica

### ZI Il·luminació

#### ZIB Aparells d'il·luminació

**ZIB010** U Substitució de lluminària per lluminària amb llum LED.
Rehabilitació energètica en el sistema d'enllumenat del edifici mitjançant la substitució de lluminària existent encastada per lluminària circular fixa de sostre tipus Downlight, no regulable, encastada. Inclús desmuntatge de la lluminària existent amb mitjans manuals, neteja de restes, retirada i càrrega manual sobre camió o contenidor.
Inclou: Desmuntatge dels elements amb mitjans manuals. Retirada i apilament del material desmuntat. Neteja de les restes de l'obra. Càrrega del material desmuntat i restes d'obra sobre camió o contenidor. Replanteig. Muntatge, fixació i nivellació. Connexionat. Col·locació de làmpades i accessoris. Comprovació del seu correcte funcionament.
Criteri d'amidament de projecte: Nombre d'unitats previstes, segons documentació gràfica de Projecte.
Criteri de mesura d'obra: Es mesurarà el nombre d'unitats realment executades segons especificacions de Projecte.

| Codi | Ut | Descripció | Rendiment | Preu | Import |
|---|---|---|---|---|---|
| mt34lle050a | U | Lluminària circular fixa de sostre tipus Downlight, no regulable, de 18 W, alimentació a 220/240 V i 50-60 Hz, de 125 mm de diàmetre d'encastament i 110 mm d'altura, amb llum LED no reemplaçable, temperatura de color 3000 K, òptica formada per reflector recobert amb alumini vaporitzat, acabat molt brillant, d'alt rendiment, feix de llum extensiu 66°, cercle embellidor de plàstic, acabat termoesmaltat, de color blanc, índex d'enlluernament unificat menor de 19, índex de reproducció cromàtica major de 80, flux lluminós 882 lúmens, grau de protecció IP40, amb fleixos de fixació, per a encastar. (material) | 1 | 152.68 | 152.680 |
| mo003 | h | Oficial 1ª electricista. (mà d'obra) | 0.629 | 29.34 | 18.455 |
| mo102 | h | Ajudant electricista. (mà d'obra) | 0.629 | 25.25 | 15.882 |
| % | % | Costos directes complementaris | 2 % | 187.017 | 3.740 |
|  |  | Costos directes |  |  | 190.757 |

Residus:
- demolició: ruo170203 Plàstic. (component de residu); rendiment 0.35 kg; Codi LER 17 02 03; Massa de l'element 1 kg; Volum 0.001667 m3
- demolició: ruo170407 Metalls mesclats. (component de residu); rendiment 1.4 kg; Codi LER 17 04 07; Massa de l'element 1 kg; Volum 0.000667 m3
- demolició: ruo200121 Tubs fluorescents i altres residus que contenen mercuri. (component de residu); rendiment 0.05 kg; Codi LER 20 01 21; Massa de l'element 1 kg; Volum 0.001667 m3

## Recursos

**mt34lle050a** U Lluminària circular fixa de sostre tipus Downlight
Dades tècniques: Cost energètic 386.746 MJ; Emissió de CO2 25.664 kg
Residus:
- embalatge: re150101 Envasos de paper i cartró. (component de residu); rendiment 0.049 kg; Codi LER 15 01 01; Massa de l'element 1 kg; Volum 0.001333 m3
- embalatge: re170203 Plàstic. (component de residu); rendiment 0.015 kg; Codi LER 17 02 03; Massa de l'element 1 kg; Volum 0.001667 m3
